# TrÜbPl Klietz, K. i. Walde, NB Materialbewirtschaftungsgeb.
Angebotsaufforderung (GAEB DA XML 3.2, DA83)
Projekt: 9468221095
Währung: EUR
Nebenangebote zugelassen: ja
Auftraggeber: Amt für Immobilien- und Baumanagement Stendal, Sachsen-Anhalt, Baubüro Stendal, Scharnhorststraße 38, 39576 Stendal, Telefon 03931/4939-0, Fax 03931/4939-299, E-Mail Poststelle-SDL.AIB@sachsen-anhalt.de
Erstellt mit: GXML Toolbox V3.3 R20210630, iTWO_64 V11.0.738, 03.09.2026

## Deckblatt
Deckblatt

Bauherr:  Amt für Immobilien- und
  Baumanagement Stendal
  Scharnhorststraße 38
  39576 Stendal

Ausschreibung:  Los 13 Maler

Bauvorhaben:  TrÜbPl Klietz
  Neubau Materialbewirtschaftungsgebäude
  "Kaserne im Walde"

Baustellenort:  39524 Klietz
  Kaserne im Walde

Beginn geplant:  02.11.2026

Ende geplant:  07.01.2027

Planung und Bauleitung  Amt für Immobilien- und
  Baumanagement Stendal
  Scharnhorststraße 38, Haus B
  39576 Stendal

## Hinweise Sicherheitsbereich
Die Liegenschaft ist militärischer Sicherheitsbereich, so dass mit
Zutrittskontrollen zu rechnen ist.
Zur Ausführung der Arbeiten sind durch die ausführende Firma
Sonderausweise (Betretungsberechtigung der Liegenschaft) für alle auf der Baustelle eingesetzten Arbeitskräfte bei der Bundeswehr zu
beantragen und vor der Ausführung in der Kaserne Klietz abzuholen.
Ein entsprechender Vordruck zur Antragstellung wird der ausführenden Firma durch das AIB Stendal (AIB),  Verfügung gestellt.
Weiterhin besteht die Forderung durch die Bundeswehr, dass vor
Ausführungsbeginn eine Haftungsausschlusserklärung durch den AN
unterschrieben wird. Dies geschieht im Rahmen der Abholung der
Sonderausweise.

2. Hinweise Baustelle

2.1. Verkehr auf der Baustelle
Auf der Baustelle ist außer innerbetrieblichem Baustellenverkehr kein Fremdverkehr zu erwarten. Der Truppenübungsplatz Klietz "Kaserne im Walde" befindet sich unweit der Gemeinde Klietz (Sachsen - Anhalt), zu erreichen über die B 107 nördlich- östlich von Stendal (Richtung Havelberg).

2.2. Freizuhaltende Flächen
Die im Baustelleneinrichtungsplan festgeschriebenen Nutzungsbereiche sind einzuhalten. Alle weiteren Flächen sind Freihalteflächen und dürfen nicht belegt werden. Baustellenzufahrtswege sind grundsätzlich als
Rettungswege freizuhalten. Der AN hat eigenverantworlich für
abgeschlossene Lagerungsmöglichkeiten zu sorgen. Alle hierfür
notwendigen Leistungen sind in die Baustelleneinrichtung einzurechnen und werden nicht gesondert vergütet. Tagesunterkünfte werden nicht zur Verfügung gestellt.

2.3. Überlassung von Anschlüssen für Energie, Wasser, Abwasser
Für die Dauer der Baumaßnahme werden die für die Baustelle notwendigen Medienversorgungen vom AG sichergestellt. Von hier aus können die Anschlüsse und Baustromverteilerschränke, bestückt mit Dreh- und Wechselstromsteckdosen, versorgt werden. Die Abrechnung der Energiekosten erfolgt gem . WBVB (Weitere Besondere Vertragsbedingungen)

2.4. Umweltrechtliche Vorschriften
Die allgemeinen Bestimmungen und Gesetze des Bundes, des Bundeslandes Sachsen - Anhalt sowie des Kreises und der Gemeinde über die Vermeidung und Entsorgung von Abfällen (Abfallbeseitigungsgesetz), insbesondere die
Mülltrennung sind zu beachten. Der AN hat die Baustelle täglich zu
reinigen und den Müll aller Art zu beseitigen. Anfallender Bauschutt ist nach den Vorgaben für die Wiederverwertung und Entsorgung getrennt zu sammeln und zu beseitigen, einschl. Entsorgungsnachweis bei allen Materialtransporten.

2.5. Schutzmaßnahmen, Schutzgebiet und Schutzzeiten
Die Baustelle ist so zu errichten und zu betreiben, dass von dieser
ausgehende Emissionen nicht zu unzumutbaren Belästigungen der
Nachbarschaft oder der Allgemeinheit führen. Es sind Baumaschinen einzusetzen, die den Anforderungen der 3 2. Verordnung zur Durchführung des BImschG (3 2. BImschV- Geräte- und Maschinenlärmschutzverordnung) i .D. F. vom 29. August 2002 entsprechen. Beim Betrieb der Baustellen sind die Immissionsrichtwerte der allgemeine Verwaltungsvorschrift zum Schutz gegen Baulärm - Geräuschimmissionen - vom 19.08.1970 (Bundesanzeiger Nr. 160) einzuhalten.

2.6. Allgemeine Schutz- und Sicherungsmaßnahmen
Im Rahmen der Ausführungen ist darauf zu achten, dass der Betrieb des Nutzers durch den Baustellenbetrieb nicht beeinträchtigt wird. Störungen aufgrund von Anlieferungen größerer Güter / Materialien sind dem Bauleiter und dem Koordinator des AG rechtzeitig anzuzeigen und von ihm genehmigen zu lassen. Die baustelleninternen Verkehrsflächen, die durch den Baustellenbetrieb beeinträchtigt werden, sind ständig sauber zu halten.
Sollte die Sauberkeit nicht gegeben sein, und der AN nach erster
Aufforderung seiner Pflicht nicht nachkommen, wird der AG zu Lasten des AN diese Leistungen durch eine Drittfirma ausführen lassen und dem AN bei seiner Rechnungsstellung in Abzug bringen. Der AN hat für diese Kontrolle nach Auftragsvergabe schriftlich einen verantwortlichen Mitarbeiter zu benennen, der in Ausnahmefällen auch telefonisch zu erreichen ist.

2.7. Maßnahmen nach Baustellenverordnung und Arbeitsschutzgesetz
Für die Baumaßnahme wird vom AG einen Sicherheits- und Gesundheitsschutz Koordinator beauftragt. Für die Baumaßnahme wird der SiGe- Ko eine Baustellenordnung aufstellen. Die Baustellenordnung wird Bestandteil des Vertrages.

2.8. Parallele Arbeitsabläufe anderer Unternehmen auf der Baustelle
Bedingt den Umfang der stattfindenden Baumaßnahmen befinden sich ständig weitere Gewerke auf der Baustelle. Gegenseitige Rücksichtnahme und Achtung der Leistung anderer ist erforderlich. D er AN hat eine Koordinierungspflicht mit anderen Gewerken. Bei möglichen Gefährdungen anderer Gewerke durch Arbeiten des AN besteht die unbedingte Informationspflicht und Abstimmung der gegenseitigen Aktivitäten.

2.9. Eignungs- und Gütenachweise
Der AN hat dem AG unaufgefordert die entsprechenden Unterlagen
vorzulegen.

2.10. Leistungen für andere Unternehmer
Der AN hat eigenverantwortlich im Rahmen seiner auszuführenden
Leistungen seine Nachunternehmer zu koordinieren und die für die
Ausführung erforderlichen Leistungen zu überwachen. Er hat an den
regelmäßig stattfindenden Baubesprechungen teilzunehmen. Eventuell anfallende Kosten sind in die Gemeinkosten der Baustelleneinrichtung einzurechnen. An den Besprechungen hat ein deutschsprachiger und entscheidungsbefugter Vertreter des AN teilzunehmen.

2.11. Gegenstand der Bauleistung
Gegenstand dieser Ausschreibung sind die Einzelleistungen für
die Rohbauarbeiten, wie nachfolgend beschrieben, für die Errichtung des Materialbewirtschaftungsgebäudes auf dem Gelände der Kaserne Im Walde.

## ZTV - Maler- und Tapezierarbeiten
ZTV Maler und Tapezierarbeiten

1. Normen und Richtlinien:

Der sachliche Geltungsbereich ergibt sich ebenso wie die technische Ausführung aus ATV/DIN 18363 - Maler- und Lackierarbeiten und den folgenden technischen Regeln.

Ergänzend sind folgende ATV zu berücksichtigen:
DIN 18364 - Korrosionsschutzarbeiten an Stahl- und Aluminiumbauten
DIN 18366 - Tapezierarbeiten
DIN 18451 - Gerüstbauarbeiten

Ergänzend zu den in VOB, Teil C aufgeführten Normen gelten:
DIN 4102 - Brandverhalten von Baustoffen und Bauteilen
DIN 6173 - Farbabmusterungen
DIN EN 927-1 - Beschichtungsstoffe und Beschichtungssysteme für Holz im Außenbereich
DIN EN 971-1 - Fachausdrücke und Definitionen für Beschichtungsstoffe

Merkblätter Bundesausschuss Farbe und Sachwertschutz
BFS Merkblatt Nr. 2 - Beschichtungen und Imprägnierungen auf Kalksandstein-Sichtmauerwerk
BFS Merkblatt Nr. 3 - Beschichtungen auf nicht maßhaltigen Außenbauteilen aus Holz
BFS Merkblatt Nr. 4 - Zinkstaubbeschichtungen
BFS Merkblatt Nr. 5 - Beschichtungen auf Zink und verzinktem Stahl
BFS Merkblatt Nr. 6 - Beschichtungen auf Bauteilen aus Aluminium
BFS Merkblatt Nr. 8 - Beschichtungen, Tapezier- und Klebearbeiten auf Betonflächen mit geschlossenem Gefüge, innen
BFS Merkblatt Nr. 9 - Beschichtungen auf Außenputze
BFS Merkblatt Nr. 11 - Beschichtungen, Tapezier- und Klebearbeiten auf Porenbeton (Gasbeton)
BFS Merkblatt Nr. 13 - Beschichtungen auf Ziegel-Sichtmauerwerk
BFS Merkblatt Nr. 14 - Beschichtungen von Platten aus Faserzement und Asbestzement
BFS Merkblatt Nr. 15 - Brandschutzbeschichtungen auf Holzwerkstoffen und Stahlbauteilen
BFS Merkblatt Nr. 17 - Beschichtungen, Tapezier- und Klebearbeiten auf Wänden aus "Wandbauplatten aus Gips"
BFS Merkblatt Nr. 18 - Beschichtungen auf maßhaltigen Außenbauteilen aus Holz, insbesondere Fenstern und Außentüren
BFS Merkblatt Nr. 19 - Risse in Außenputzen - Beschichtung und Armierung
BFS Merkblatt Nr. 22 - Beschichtungen auf Kunststoff im Hochbau
BFS Merkblatt Nr. 24 - Beschichtungen auf pulverlackierten Bauteilen

Zu beachtende technische Regeln:
Güteschutz:
RAL-UZ 12a - Grundlage für Umweltzeichenvergabe - Schadstoffarme Lacke

Für Graffitischutz ist das WTA-Merkblatt 2-5-97-D sowie die RAL-GZ 841
Graffitientfernung und Graffitiprophylaxe zu beachten.

2. Stoffe, Bauteile:

Das zu verarbeitende Material muss der jeweiligen Stoffnorm entsprechen. Die Verarbeitungsrichtlinien der Hersteller sollen eingehalten werden, dem Auftraggeber ist auf Verlangen Einsicht in diese zu gewähren.

Der Auftragnehmer soll für den Beschichtungsaufbau einschließlich Haftgrund, Abtönstoffe u. dgl. möglichst Produkte desselben Herstellers verwenden, um das System als Ganzes zu erhalten. Bei nicht eindeutigen Produktnamen ist auf Verlangen die Bindemittelbasis nachzuweisen.

Beschichtungsstoffe, Lösungs- und Verdünnungsmittel müssen neben den Aussagen der DIN 18363 bei der Verwendung in Räumen, die überwiegend dem Aufenthalt von Menschen oder Tieren dienen, so beschaffen sein, dass keine Belästigung oder Gesundheitsgefährdung auftritt.

Als "ölbeständig" ausgeschriebene Beschichtungsstoffe müssen eine Zulassung für die Verwendung als Ölauffangwannenbeschichtung besitzen.

Für Dispersionsfarben sind folgende wesentliche Eigenschaften gefordert:
- ohne organische Lösungsmittel
- ohne giftige Topfkonservierungsmittel
- ohne giftige Fungizide und Algizide
- keine Schadstoffemission an die Umwelt
- keine freiwerdenden KH-Monomeranteile
- keine negative Geruchsbildung
- Wasserdampfdurchlässigkeit
- äquivalente Luftschichtdicke sd </= 0,02 m

Der Auftragnehmer ist verpflichtet, bei brandschutztechnischen Forderungen die amtlichen Nachweise (Prüfzeugnis oder Prüfbescheid oder allgemeine bauaufsichtliche Zulassung) vorzulegen.

3. Ausführung:

Falls aus den Planungsunterlagen nicht ausreichend ersichtlich, hat der Auftragnehmer nach Auftragserteilung mit dem Auftraggeber rechtzeitig über vorgesehene Farben und Tönungen im Detail Rücksprache zu führen.

Für die verwendeten Begriffe bei Tönungen gelten:
- leicht oder hell getönt: Weißpigment, geringe Buntpigmentzusätze
- mittelgetönt: Weißpigment und Buntpigment ohne Sättigung
- vollgetönt: Weißpigment höchster Sättigung mit überwiegend Buntpigment
- Durch die Benutzung von Räumen als Unterkunft oder Baustofflager dürfen die Arbeiten anderer Gewerke nicht behindert werden.
- Die Lagerung feuergefährlicher Stoffe bedarf einer ausdrücklichen Zustimmung der Bauleitung.
- Nach Aufforderung durch den Auftraggeber sind benutzte Räume innerhalb von drei Werktagen besenrein zu räumen.
- Die Arbeitstechniken für die Beschichtung sind dem Auftragnehmer freigestellt, falls die Nutzung von Räumen - auch durch andere Gewerke - nicht dagegen spricht.

Ergänzend zu Nr. 3.1.1 DIN 18363 hat der Auftragnehmer Bedenken anzumelden:
- wenn der Untergrund mit dem ausgeschriebenen Reinigungsverfahren nicht für das gewählte Beschichtungssystem vorbereitet werden kann

Beschichtungsstoffe und -techniken müssen auf den Untergrund abgestimmt sein und den zu erwartenden oder ausgeschriebenen Beanspruchungen gerecht werden. Das Geltendmachen von Bedenken gemäß Nr. 3.1.1 DIN 18 363 umfasst deshalb auch die vom Auftraggeber vorgesehene Ausführung aus fachspezifischer Sicht.

Die im Leistungsverzeichnis vorgesehene Anstrichwirkung (matt, halbmatt, halbglänzend oder hochglänzend) ist unbedingt einzuhalten.

Das eingebaute Material muss dem Muster entsprechen; eine ausdrückliche Bestätigung des Musters durch den Bauherren sollte eingeholt werden.

Glas- und Aluminiumflächen sind bei Verwendung silikat- bzw. kalkhaltiger Anstrichstoffe durch Abkleben zu schützen.

Wenn möglich, sind vorhandene Dichtungen an Zargen, Türen, Fenstern u. dgl. vor den Arbeiten zu entfernen und anschließend wieder einzubauen, anderenfalls sind sie abzukleben. Das gilt in gleicher Weise für Beschläge. Bewegliche Teile sind gangbar zu halten.

Mehrfache Beschichtung von Metallen kann von der Bauleitung in unterschiedlicher Tönung verlangt werden.

Falls Haustechnik-Leitungen zu beschichten sind, sind sie farblich nach den genormten Vorschriften zu kennzeichnen. Zur Zeit gelten DIN 2403 und DIN 2404.

Ungeachtet dessen sind die Kennzeichnungen von Leitungen sowie Markierungshinweise vor Ausführung mit dem Architekten abzusprechen.

Als Gefahrstoffe nach der GefStoffV oder den TRGS einzuordnende Anstrichstoffe und Lösungsmittel dürfen grundsätzlich nur in Originalgebinden auf der Baustelle verarbeitet werden. Ist eine Umfüllung nicht zu vermeiden, müssen die Behälter wie das Originalgebinde gekennzeichnet sein. Über den Verbleib von Reststoffen kann die Bauleitung einen Nachweis verlangen.

Nach Abschluss der Arbeiten hat der Auftragnehmer dem Auftraggeber eine Liste über die verwendeten Beschichtungsstoffe, gegliedert nach Verwendungszweck bzw. -ort, Fabrikat, Hersteller und Chargen-Nummer wegen eventueller Nachbestellungen zu übergeben.

Restmaterial ist, sofern es nicht vom Auftraggeber ausdrücklich übernommen wird, kostenlos zu beseitigen. Gleiches gilt für Verpackung, Behälter, Abdeckmaterial u. dgl.

Die einschlägigen Vorschriften über Sonderabfall sind einzuhalten.
Der Auftraggeber kann einen entsprechenden Nachweis verlangen.

Farbreste, auch wenn sie in Bezug auf Umweltschutz unbedenklich sind, dürfen nicht in die Entwässerung des Gebäudes bzw. der Außenanlagen geschüttet werden.

Mit lösemittelhaltigen Abbeizmitteln entfernte Altanstriche gelten als Sonderabfall im Sinne der "TA Sonderabfall" und sind entsprechend zu entsorgen.

Abfälle und Reststoffe sind nicht zu mischen, sondern zur ordnungsgemäßen Entsorgung getrennt zu sammeln.

Beim Aus- und Einbau von Dichtungen ist zu gewährleisten (z. B. durch Nummerierung), dass sie an der ursprünglichen Stelle wieder eingebaut werden.

Fassadenbeschichtungen sind nicht bei starker Sonneneinstrahlung durchzuführen. Erforderlichenfalls ist in Absprache mit der Bauleitung eine Verschattung durch Planen o. ä. vorzunehmen.

Zur Ausbesserung von kleinen Schäden, die beim Abrüsten entstehen sowie zum Schließen von Befestigungslöchern - diese Arbeiten werden wegen der Geringfügigkeit vom Gerüstbauer durchgeführt - hat der Auftragnehmer Kleinstmengen des verwendeten Materials in der Originalfarbe der Bauleitung zu überlassen. Eine gesonderte Vergütung erfolgt nur, wenn die Menge 10% eines Gebindes oder - bei Siloware - 10 kg übersteigt.

Korrosionsgefährdete Teile, die nach dem Einbau nicht mehr zugänglich sind, müssen zuvor beschichtet werden. Der Auftragnehmer hat diese Arbeiten nach Aufforderung durch die Bauleitung vorrangig auszuführen.

Einzelteile aus Holz, wie Scheuerleisten, Ortbretter u. a., erhalten den Deckanstrich grundsätzlich erst nach der Befestigung.

Untergründe und Vorbehandlung

Alle zu beschichtenden Untergründe sind vom Auftragnehmer auf Eignung gemäß Nr. 3.1.1 DIN 18363 sowie auf nachfolgende Kriterien zu prüfen:
- nicht einwandfrei schließende Fenster und Türen, sofern sie beschichtet sind
- Bindemittelanreicherungen oder Schalölrückstände bei Betonflächen
- alkalische Reaktion des Untergrundes
- harzreiches, gerissenes oder astreiches Holz
- ungeeignete Grundanstriche sowie Unterrostungen bei Stahlbauteilen
- normal nicht überstreichbare Baustoffe

Falls in der Ausschreibung keine besonderen Angaben zur Mörtelgruppe des Untergrundes gemacht werden, ist davon auszugehen, dass der Untergrund für die vorgesehene Beschichtung geeignet ist.

Klebebänder dürfen die Beschichtungen der Fensterrahmen und Türzargen nicht angreifen. Im Zweifel sind Proben an unsichtbarer Stelle vorzunehmen.

Absperrmittel dürfen die Wasserdampfdurchlässigkeit der nachfolgend vorgesehenen Beschichtungen nicht wesentlich verändern.

In Feuchträumen ist das Ausbessern kleiner Putzschäden nur mit gipsfreiem Mörtel bzw. Spachtelmassen vorzunehmen. Noch alkalisch reagierende Nachputzstellen sind mit Fluat zu neutralisieren.

Die Verwendung von Abbeizmitteln beinhaltet auch das gründliche Nachwaschen mit Wasser (bei alkalischen Mitteln) bzw. entsprechenden Lösungsmitteln (bei Fluiden). Holzteile müssen nach alkalischen Abbeizern vor der Weiterbehandlung trocken sein. Alle Abbeizmittel müssen frei von FCKW sein.

Bei Beschichtung von Beton ist auf das sichere Entfernen von Schalungstrennmittel-Rückständen zu achten. Im Zweifel ist der Auftraggeber über das verwendete Trennmittel (reemulgierbar oder nicht, öl- oder wachshaltig) zu befragen und ggf. eine Benetzungsprobe durch den Auftragnehmer durchzuführen. Die Entscheidung, ob eine mechanische oder chemische Vorbereitung der Betonoberfläche vorzunehmen ist, trifft der Auftragnehmer. Organische Lösungsmittel sind jedoch nicht zugelassen.
Bei glattem Sichtbeton sind die Luftporen durch eine alkalische Spachtelmasse zu schließen. Zementleim ist zur Vermeidung von Haarrissen zu entfernen.

Zu beschichtende Putzflächen sind vor der Grundierung mit einem Messingbesen abzukehren.

Vor dem Überstreichen von Dichtstoffen hat sich der Auftragnehmer Gewissheit über die Verträglichkeit der Stoffe zu verschaffen. Werden selbst Dichtstoffe verwendet, so sind sie grundsätzlich nicht zu überstreichen, sondern farblich entsprechend auszuwählen. Fugen unbekannter stofflicher Grundlage sollen nicht überstrichen werden, sie sind vorher abzukleben.

Folgende Kunststoffuntergründe gelten u.a. als grundsätzlich nicht überstreichbar:
- PUR-Schaum
- Elastische Dichtungsprofile
- Polyamid, Weich-PVC, Polyvinylfluorid
- Polycarbonat
- Polyethylen

Kunststoffuntergründe sind grundsätzlich anzuschleifen, abzuwaschen und mit einem Haftmittler vorzubehandeln. Durch Aufladung angezogener Staub ist mit entsprechenden Mitteln im Rahmen der Reinigung zu entfernen.

Mörtelreste dürfen keinesfalls überstrichen werden, sie sind vollständig zu entfernen.

Sind Untergründe zu entkalken, so ist dazu die Verwendung eines speziellen Kalk-Entfernungsmittels vorgeschrieben; Salzsäure- auch verdünnt - ist grundsätzlich nicht zugelassen. Es ist ausreichend nachzuwaschen.

Im Innenbereich sind bei Holzuntergründen Löcher und Risse mit einem der Beschichtung entsprechenden Holzkitt in passendem Farbton auszufüllen; bei lasierenden Anstrichen ist zuvor eine Absprache mit der Bauleitung erforderlich. Letzteres gilt auch bei festgestellten Rissen im Außenbereich.

Bei der Vorbehandlung von Gipskartonplatten sind Papieroberflächen und Spachtelflächen zu behandeln.

Eisenteile in Fenstern, Türen u. dgl. sind bei Lasuren oder Kunststoff-Dispersions-Beschichtungen entsprechend vorzustreichen. Das gilt auch für nicht-korrosionsgeschützte Verbindungsmittel wie Nägel, Schrauben u. dgl.

Bei Stahlblech, Walzprofilen u. ä. umfasst das Reinigen auch das Entfernen einer etwa vorhandenen Walzhaut sowie von Öl, Fett oder Staub.
Strahlverfahren, auch Flammstrahlen, dürfen nur nach ausdrücklicher Zustimmung durch den Auftraggeber angewendet werden.

Unbehandeltes Aluminium ist zu schleifen und zu entfetten.

Verzinkte Untergründe dürfen nicht mit Primern auf Alkydharzbasis behandelt werden; ebenso ist die Verwendung von Alkydharzlackfarben dafür untersagt.

Hartfaserplatten dürfen vor der Beschichtung nicht angeschliffen werden.

Zu grobe Zementestrich-Oberflächen sind nach Absprache mit der Bauleitung maschinell zu glätten.

Furnierte Türen dürfen vor dem Beizen nicht gewässert werden.

Raufasertapeten oder andere tapetenähnliche Stoffe sind nur mit wasch- oder scheuerbeständigen Stoffen zu beschichten.

Hinweise zu Beschichtungsstoffen und Verarbeitung

Bei Beschichtungen auf Lösungsmittelbasis ist unbedingt eine ausreichende Trocknung der einzelnen Schichten zu sichern.

Im Außenbereich dürfen nur ausdrücklich für außen bestimmte oder geeignete Materialien eingesetzt werden.

Bei dunklen Tönungen ist der Zwischenanstrich grundsätzlich im Farbton der Schlussbeschichtung auszuführen.

Werden im Leistungsverzeichnis Stärken der Tönungen angegeben, so gelten folgende Unterteilungen, wobei ein fließender Übergang möglich ist, für deckende Beschichtungen (als Orientierung):
helle Tönung: RAL 1004 - 1015
mittlere Tönung: RAL 2002 - 3000
dunkle Tönung: RAL 3003 - 8003

4. Preisinhalte:

Zusätzlich zu Nr. 4.1  DIN 18363 gelten als Nebenleistung:

- Das Entfernen und Wiederanbringen von Abdeckungen für Schalter und Steckdosen.
- Das Entfernen von Farbspuren, Spritzern u. dgl. aus den Arbeiten des Auftragnehmers.
- Schutzmaßnahmen für den Personenverkehr durch Hinweisschilder oder Absperrungen im gewerksüblichen Umfang, Fußgängerüberwege aus Bohlen für nicht begehbare Flächen.
- Das Weiterrücken fahrbarer Gerüste im Zuge des Arbeitsfortschritts für eigene und fremde Gerüste, sofern das ohne Auf- und Abbau und lediglich durch erneute Abstützung möglich und zulässig ist.

Als Putz- und Untergrundschäden geringen Umfanges sind vereinzelte Fehlstellen anzusehen, z. B.:
- Putzspritzer, die mit dem Spachtel leicht entfernt werden können und keine Vertiefungen hinterlassen,
- Löcher, die z. B. durch Stoß entstanden sind,
- Schwundrisse, jedoch nicht Setzrisse,
- durch Stoß und Druck entstandene kleinere Unebenheiten.

Ist Schleifen und Spachteln vorgesehen, so bleibt die Anzahl der Schleifgänge und Spachtelaufträge sowie die Wahl der richtigen Körnung dem Auftragnehmer überlassen und ist auf die vorgesehene Beschichtung einzustellen.

5. Besondere Angaben zur Bauausführung:

Alle Spachtel- und Farbflächen sind zu bemustern.
Die Herstellung der Musterflächen ist im Leistungsverzeichnis gesondert abgefragt.

## 13 Los 13 Maler
Datum: 03.09.2026

### 1 Malerarbeiten

#### 1.1 Malerarbeiten innen

**1.1.1 Schutzabdeck. Bodenfläche Vlies herstellen beseitigen**
STLB-Bau 2025-10 034
Schutzabdeckung der Bodenfläche,
Abdeckung aus Vlies, herstellen und beseitigen.
Menge: 620,000 m2
Leistungsbereichkatalog: 034

**1.1.2 Schutzabdeck. Fenster Tür Folie D 0,3mm herstellen beseitigen**
STLB-Bau 2025-10 034
Schutzabdeckung des Fensters und der Tür, einseitig,
Abdeckung aus Folie, Dicke 0,3 mm, herstellen und beseitigen, Arbeitshöhe der zu bearbeitenden oder zu bekleidenden Fläche bis 3,5 m über der Standfläche des hierfür erforderlichen Gerüstes.
Menge: 186,000 m2
Leistungsbereichkatalog: 034

**1.1.3 Schutzabdeck. Fensterbank B 20-30cm Folie D 0,3mm herstellen beseitigen**
STLB-Bau 2025-10 034
Schutzabdeckung der Fensterbank, Breite über 20 bis 30 cm,
Abdeckung aus Folie, Dicke 0,3 mm, herstellen und beseitigen, Arbeitshöhe der zu bearbeitenden oder zu bekleidenden Fläche bis 3,5 m über der Standfläche des hierfür erforderlichen Gerüstes.
Menge: 56,000 m
Leistungsbereichkatalog: 034

**1.1.4 Schutzabdeck. Tor Folie D 0,3mm herstellen beseitigen**
STLB-Bau 2025-10 034
Schutzabdeckung des Tores, einseitig,
Abdeckung aus Folie, Dicke 0,3 mm, herstellen und beseitigen, Arbeitshöhe der zu bearbeitenden oder zu bekleidenden Fläche bis 3,5 m über der Standfläche des hierfür erforderlichen Gerüstes.
Menge: 8,500 m2
Leistungsbereichkatalog: 034

**1.1.5 Wand innen Gipspl. Dispersions-Spachtelmasse spachteln Q3**
STLB-Bau 2025-10 034
Wand innen, aus Gipsplatten, mit Dispersionsspachtelmasse spachteln, Spachtelung Qualitätsstufe Q3, ganzflächig, Arbeitshöhe der zu bearbeitenden oder zu bekleidenden Fläche bis 3,5 m über der Standfläche des hierfür erforderlichen Gerüstes.
Menge: 62,500 m2
Leistungsbereichkatalog: 034

**1.1.6 Tapete Wand Papierwandbekl.**
STLB-Bau 2025-10 037
Tapezieren der Wand, aus Gipsplatten, vorh. Spachtelung Qualitätsstufe Q3, mit Papierwandbekleidung für nachträgliche Behandlung DIN EN 234, nachträgliche Behandlung wird gesondert vergütet, glatt, Arbeitshöhe der zu bearbeitenden oder zu bekleidenden Fläche bis 3,5 m über der Standfläche des hierfür erforderlichen Gerüstes,
Hersteller und Typ 'als Malervlies für nachträglichen Dispersionsanstrich'
.
Menge: 62,500 m2
Leistungsbereichkatalog: 037

**1.1.7 Erstbesch Wand Gipsplatte Dispersionsfarbe-GBS Dispersionsfarbe Dispersionsfarbe**
STLB-Bau 2025-10 034
Erstbeschichtung an Wand, innen, Untergrund Gipsplatten, vorh. Qualitätsstufe Oberfläche Q3,
Grundbeschichtung für Dispersionsfarbe, pigmentiert, haftvermittelnd,
Zwischenbeschichtung aus Dispersionsfarbe,
Schlussbeschichtung aus Dispersionsfarbe, matt DIN EN 13300, Glanzgrad G3,
Farbton 'RAL 7035 lichtgrau'

Arbeitshöhe der zu bearbeitenden oder zu bekleidenden Fläche bis 3,5 m über der Standfläche des hierfür erforderlichen Gerüstes.
Menge: 59,500 m2
Leistungsbereichkatalog: 034

**1.1.8 Erstbesch Wand Putz Dispersionsfarbe-GBS Dispersionsfarbe Dispersionsfarbe**
STLB-Bau 2025-10 034
Erstbeschichtung an Wand, innen, Untergrund Putz, vorh. Qualitätsstufe Oberfläche Q2, Gips-Putzmörtel,
Grundbeschichtung für Dispersionsfarbe, pigmentiert, haftvermittelnd,
Zwischenbeschichtung aus Dispersionsfarbe,
Schlussbeschichtung aus Dispersionsfarbe, matt DIN EN 13300, Glanzgrad G3,
Farbton 'RAL 7035 lichtgrau

Bereich: Innenwandanstrich auf Innenwände'

Arbeitshöhe der zu bearbeitenden oder zu bekleidenden Fläche bis 3,5 m über der Standfläche des hierfür erforderlichen Gerüstes.
Menge: 678,000 m2
Leistungsbereichkatalog: 034

**1.1.9 Erstbesch Wand Putz Dispersionsfarbe-GBS Dispersionsfarbe Dispersionsfarbe**
STLB-Bau 2025-10 034
Erstbeschichtung an Wand, innen, Untergrund Putz, vorh. Qualitätsstufe Oberfläche Q2, Gips-Putzmörtel,
Grundbeschichtung für Dispersionsfarbe, pigmentiert, haftvermittelnd,
Zwischenbeschichtung aus Dispersionsfarbe,
Schlussbeschichtung aus Dispersionsfarbe, matt DIN EN 13300, Glanzgrad G3,
Farbton 'RAL 7035 lichtgrau

Bereich: Innenwandanstrich auf Außenwände'

Arbeitshöhe der zu bearbeitenden oder zu bekleidenden Fläche bis 3,5 m über der Standfläche des hierfür erforderlichen Gerüstes.
Menge: 250,000 m2
Leistungsbereichkatalog: 034

**1.1.10 Erstbesch Wand Putz Dispersionsfarbe-GBS Dispersionsfarbe Dispersionsfarbe**
STLB-Bau 2025-10 034
Erstbeschichtung an Wand, innen, Untergrund Putz, vorh. Qualitätsstufe Oberfläche Q2, Gips-Putzmörtel,
Grundbeschichtung für Dispersionsfarbe, pigmentiert, haftvermittelnd,
Zwischenbeschichtung aus Dispersionsfarbe,
Schlussbeschichtung aus Dispersionsfarbe, matt DIN EN 13300, Glanzgrad G3,
Farbton 'RAL 7035 lichtgrau

Bereich: Innenwandanstrich auf Innenwände'

Arbeitshöhe der zu bearbeitenden oder zu bekleidenden Fläche bis 5,5 m über der Standfläche des hierfür erforderlichen Gerüstes, Gerüst wird gesondert vergütet.
Menge: 170,500 m2
Leistungsbereichkatalog: 034

**1.1.11 Erstbesch Wand Putz Dispersionsfarbe-GBS Dispersionsfarbe Dispersionsfarbe**
STLB-Bau 2025-10 034
Erstbeschichtung an Wand, innen, Untergrund Putz, vorh. Qualitätsstufe Oberfläche Q2, Gips-Putzmörtel,
Grundbeschichtung für Dispersionsfarbe, pigmentiert, haftvermittelnd,
Zwischenbeschichtung aus Dispersionsfarbe,
Schlussbeschichtung aus Dispersionsfarbe, matt DIN EN 13300, Glanzgrad G3,
Farbton 'RAL 7035 lichtgrau

Bereich: Innenwandanstrich auf Außenwände'

Arbeitshöhe der zu bearbeitenden oder zu bekleidenden Fläche bis 5,5 m über der Standfläche des hierfür erforderlichen Gerüstes, Gerüst wird gesondert vergütet.
Menge: 138,000 m2
Leistungsbereichkatalog: 034

**1.1.12 Erstbesch Leibung Putz B 25 cm Dispersionsfarbe-GBS Dispersionsfarbe Dispersionsfarbe**
STLB-Bau 2025-10 034
Erstbeschichtung an Leibung, innen, Untergrund Putz, vorh. Qualitätsstufe Oberfläche Q2, Gips-Putzmörtel,
Breite Leibung '25' cm,
Grundbeschichtung für Dispersionsfarbe, pigmentiert, haftvermittelnd,
Zwischenbeschichtung aus Dispersionsfarbe,
Schlussbeschichtung aus Dispersionsfarbe, matt DIN EN 13300, Glanzgrad G3,
Farbton 'RAL 7035 lichtgrau'

Arbeitshöhe der zu bearbeitenden oder zu bekleidenden Fläche bis 3,5 m über der Standfläche des hierfür erforderlichen Gerüstes.
Menge: 141,000 m
Leistungsbereichkatalog: 034

**1.1.13 Erstbesch Leibung Putz B 25 cm Dispersionsfarbe-GBS Dispersionsfarbe Dispersionsfarbe**
STLB-Bau 2025-10 034
Erstbeschichtung an Leibung, innen, Untergrund Putz, vorh. Qualitätsstufe Oberfläche Q2, Gips-Putzmörtel,
Breite Leibung '25' cm,
Grundbeschichtung für Dispersionsfarbe, pigmentiert, haftvermittelnd,
Zwischenbeschichtung aus Dispersionsfarbe,
Schlussbeschichtung aus Dispersionsfarbe, matt DIN EN 13300, Glanzgrad G3, Nassabriebbeständigkeit R-Klasse 1 DIN EN 13300,
Farbton 'RAL 7035 lichtgrau
Latexfarbe'

Arbeitshöhe der zu bearbeitenden oder zu bekleidenden Fläche bis 3,5 m über der Standfläche des hierfür erforderlichen Gerüstes.
Menge: 2,100 m
Leistungsbereichkatalog: 034

**1.1.14 Erstbesch Wand Gipsplatte Dispersionsfarbe-GBS Dispersionsfarbe Dispersionsfarbe**
STLB-Bau 2025-10 034
Erstbeschichtung an Wand, innen, Untergrund Gipsplatten, vorh. Qualitätsstufe Oberfläche Q3,
Grundbeschichtung für Dispersionsfarbe, pigmentiert, haftvermittelnd,
Zwischenbeschichtung aus Dispersionsfarbe,
Schlussbeschichtung aus Dispersionsfarbe, matt DIN EN 13300, Glanzgrad G3, Nassabriebbeständigkeit R-Klasse 1 DIN EN 13300,
Farbton 'RAL 7035 lichtgrau
Latexfarbe
als Sockelanstrich, h= ca. 1,05 m, auf GK-Innenwände'
.
Menge: 3,000 m2
Leistungsbereichkatalog: 034

**1.1.15 Erstbesch Wand Putz Dispersionsfarbe-GBS Dispersionsfarbe Dispersionsfarbe**
STLB-Bau 2025-10 034
Erstbeschichtung an Wand, innen, Untergrund Putz, vorh. Qualitätsstufe Oberfläche Q2, Gips-Putzmörtel,
Grundbeschichtung für Dispersionsfarbe, pigmentiert, haftvermittelnd,
Zwischenbeschichtung aus Dispersionsfarbe,
Schlussbeschichtung aus Dispersionsfarbe, matt DIN EN 13300, Glanzgrad G3, Nassabriebbeständigkeit R-Klasse 1 DIN EN 13300,
Farbton 'RAL 7035 lichtgrau
Latexfarbe
als Sockelanstrich, h= ca. 1,05 m, auf Innenwände'
.
Menge: 33,000 m2
Leistungsbereichkatalog: 034

**1.1.16 Erstbesch Wand Putz Dispersionsfarbe-GBS Dispersionsfarbe Dispersionsfarbe**
STLB-Bau 2025-10 034
Erstbeschichtung an Wand, innen, Untergrund Putz, vorh. Qualitätsstufe Oberfläche Q2, Gips-Putzmörtel,
Grundbeschichtung für Dispersionsfarbe, pigmentiert, haftvermittelnd,
Zwischenbeschichtung aus Dispersionsfarbe,
Schlussbeschichtung aus Dispersionsfarbe, matt DIN EN 13300, Glanzgrad G3, Nassabriebbeständigkeit R-Klasse 1 DIN EN 13300,
Farbton 'RAL 7035 lichtgrau
Latexfarbe
als Sockelanstrich, h= ca. 1,05 m, auf Außenwände'
.
Menge: 1,000 m2
Leistungsbereichkatalog: 034

**1.1.17 Erstbesch Akzentstreifen 10 cm Gipsplatte Dispersionsfarbe-GBS Dispersionsfarbe**
Erstbeschichtung an Wand, innen, Untergrund Gipsplatte, vorh. Qualitätsstufe Oberfläche Q3,
Grundbeschichtung für Dispersionsfarbe, pigmentiert, haftvermittelnd,
Zwischenbeschichtung aus Dispersionsfarbe,
Schlussbeschichtung aus Dispersionsfarbe, matt DIN EN 13300, Glanzgrad G3, Nassabriebbeständigkeit R-Klasse 1 DIN EN 13300,
Farbton : RAL 290 60 35 Echtlavendel
als Akzentstreifen umlaufend
Breite 10 cm
Latexfarbe

Arbeitshöhe der zu bearbeitenden oder zu bekleidenden Fläche bis 3,5 m über der Standfläche des hierfür erforderlichen Gerüstes.
Menge: 1,500 m

**1.1.18 Erstbesch Akzentstreifen 10 cm Putz Dispersionsfarbe-GBS Dispersionsfarbe**
Erstbeschichtung an Wand, innen, Untergrund Putz, vorh. Qualitätsstufe Oberfläche Q2, Gips-Putzmörtel,
Grundbeschichtung für Dispersionsfarbe, pigmentiert, haftvermittelnd,
Zwischenbeschichtung aus Dispersionsfarbe,
Schlussbeschichtung aus Dispersionsfarbe, matt DIN EN 13300, Glanzgrad G3, Nassabriebbeständigkeit R-Klasse 1 DIN EN 13300,
Farbton : RAL 290 60 35 Echtlavendel
als Akzentstreifen umlaufend
Breite 10 cm
Latexfarbe

Arbeitshöhe der zu bearbeitenden oder zu bekleidenden Fläche bis 3,5 m über der Standfläche des hierfür erforderlichen Gerüstes.
Menge: 22,500 m

**1.1.19 Erstbesch Akzentstreifen 10 cm Putz Dispersionsfarbe-GBS Dispersionsfarbe**
Erstbeschichtung an Wand, innen, Untergrund Putz, vorh. Qualitätsstufe Oberfläche Q2, Gips-Putzmörtel,
Grundbeschichtung für Dispersionsfarbe, pigmentiert, haftvermittelnd,
Zwischenbeschichtung aus Dispersionsfarbe,
Schlussbeschichtung aus Dispersionsfarbe, matt DIN EN 13300, Glanzgrad G3, Nassabriebbeständigkeit R-Klasse 1 DIN EN 13300,
Farbton : RAL 290 60 35 Echtlavendel
als Akzentstreifen umlaufend
Breite 10 cm
Latexfarbe (auf Innenseite der Außenwände)

Arbeitshöhe der zu bearbeitenden oder zu bekleidenden Fläche bis 3,5 m über der Standfläche des hierfür erforderlichen Gerüstes.
Menge: 1,100 m

**1.1.20 Aufbauen fahrbare Arbeitsbühne 1,5kN/m2 H 3-4m**
STLB-Bau 2025-10 001
Aufbauen fahrbare Arbeitsbühne DIN EN 1004-1, Lastklasse 2 (1,5 kN/m2), Höhe der Arbeitsplattform über 3 bis 4 m, im Gebäude.
Menge: 2,000 St
Leistungsbereichkatalog: 001

**1.1.21 Abbauen fahrbare Arbeitsbühne 1,5kN/m2 H 3-4m**
STLB-Bau 2025-10 001
Abbauen fahrbare Arbeitsbühne DIN EN 1004-1, Lastklasse 2 (1,5 kN/m2), Höhe der Arbeitsplattform über 3 bis 4 m, im Gebäude.
Menge: 2,000 St
Leistungsbereichkatalog: 001

#### 1.2 Anstrich Metallflächen innen

**1.2.1 Erstbesch Innentür beidseitig Stahl 1K-Korrosionsschutzfarbe 1K-Acrylharzlack 1K-Acrylharzlack**
STLB-Bau 2025-10 034
Erstbeschichtung an Innentür, beidseitig, einflügelig, mit Falz/Doppelfalz, Untergrund grundierter Stahl, Behandlung der Zarge wird gesondert vergütet,
Grundbeschichtung aus Korrosionsschutzfarbe, einkomponentig,
Zwischenbeschichtung aus Acrylharzlack, einkomponentig,
Schlussbeschichtung aus Acrylharzlack, einkomponentig, matt, sattgetönt,
Farbton 'RAL 7016 Anthrazitgrau matt'
.
Menge: 22,000 m2
Leistungsbereichkatalog: 034

**1.2.2 Erstbesch Blockzarge Stahl Abwickl. 20-40cm L 5-6m 1K-Korrosionsschutzfarbe 1K-Acrylharzlack 1K-Acrylharzlack**
STLB-Bau 2025-10 034
Erstbeschichtung an Blockzarge, innen, Untergrund grundierter Stahl, Abwicklung der Bearbeitungsfläche über 20 bis 40 cm, Gesamtlänge der Zarge über 5 bis 6 m,
Grundbeschichtung aus Korrosionsschutzfarbe, einkomponentig,
Zwischenbeschichtung aus Acrylharzlack, einkomponentig,
Schlussbeschichtung aus Acrylharzlack, einkomponentig, matt, sattgetönt,
Farbton 'RAL 7016 Anthrazitgrau matt'
.
Menge: 1,000 St
Leistungsbereichkatalog: 034

**1.2.3 Erstbesch Umfassungszarge Stahl Abwickl. 20-40cm L 5-6m 1K-Korrosionsschutzfarbe 1K-Acrylharzlack 1K-Acrylharzlack**
STLB-Bau 2025-10 034
Erstbeschichtung an Umfassungszarge, innen, Untergrund grundierter Stahl, Abwicklung der Bearbeitungsfläche über 20 bis 40 cm, Gesamtlänge der Zarge über 5 bis 6 m,
Grundbeschichtung aus Korrosionsschutzfarbe, einkomponentig,
Zwischenbeschichtung aus Acrylharzlack, einkomponentig,
Schlussbeschichtung aus Acrylharzlack, einkomponentig, matt, sattgetönt,
Farbton 'RAL 7016 Anthrazitgrau matt'
.
Menge: 14,000 St
Leistungsbereichkatalog: 034

**1.2.4 Erstbesch Umfassungszarge Stahl Abwickl. 40-60cm L 5-6m 1K-Korrosionsschutzfarbe 1K-Acrylharzlack 1K-Acrylharzlack**
STLB-Bau 2025-10 034
Erstbeschichtung an Umfassungszarge, innen, Untergrund grundierter Stahl, Abwicklung der Bearbeitungsfläche über 40 bis 60 cm, Gesamtlänge der Zarge über 5 bis 6 m,
Grundbeschichtung aus Korrosionsschutzfarbe, einkomponentig,
Zwischenbeschichtung aus Acrylharzlack, einkomponentig,
Schlussbeschichtung aus Acrylharzlack, einkomponentig, matt, sattgetönt,
Farbton 'RAL 7016 Anthrazitgrau matt'
.
Menge: 4,000 St
Leistungsbereichkatalog: 034

**1.2.5 Erstbesch Umfassungszarge Stahl Abwickl. 40-60cm L 6-7m 1K-Korrosionsschutzfarbe 1K-Acrylharzlack 1K-Acrylharzlack**
STLB-Bau 2025-10 034
Erstbeschichtung an Umfassungszarge, innen, Untergrund grundierter Stahl, Abwicklung der Bearbeitungsfläche über 40 bis 60 cm, Gesamtlänge der Zarge über 6 bis 7 m,
Grundbeschichtung aus Korrosionsschutzfarbe, einkomponentig,
Zwischenbeschichtung aus Acrylharzlack, einkomponentig,
Schlussbeschichtung aus Acrylharzlack, einkomponentig, matt, sattgetönt,
Farbton 'RAL 7016 Anthrazitgrau matt'
.
Menge: 1,000 St
Leistungsbereichkatalog: 034
